# 260129-Theater Oberhausen_LV
Angebotsaufforderung (GAEB DA XML 3.2, DA83)
Projekt: 202405
Währung: EUR
Ausführungsbeginn: 01.05.2026
Ausführungsende: 31.07.2026
Erstellt mit: GXML Toolbox V3.3 R20220330, ORCA AVA 25.0.5 - Professional Edition 25.00.05, 23.03.2026

## Allgemeine Vorbemerkungen
Allgemeine Vorbemerkungen

Nachfolgende Vorbemerkungen sowie die den einzelnen Abschnitten des Leistungsverzeichnisses vorangestellten technischen Vorbemerkungen sind Bestandteile des Leistungsverzeichnisses und werden vom Bieter vorbehaltlos anerkannt.

1. Angaben zur Baustelle
Bei der Baustelle handelt es sich um einen Umbau und diverser Sanierungen im und außerhalb des Gebäudes des Theater Oberhausen.
Dazu wird eine Neugestaltung des Eingangsbereichs und des Foyers, den Ausbau der Barrierefreiheit und Sanierung der WC-Anlagen umgesetzt.

1.1. Lage der Baustelle
Die Baustelle befindet sich in Oberhausen.
Die Adresse lautet:
Will-Quadflieg-Platz 1
46045 Oberhausen

1.2. Beschreibung Gebäude
Das Theater Oberhausen ist ein öffentliches Gebäude von 1920 mit insgesamt vier Geschossen. Im Zuge der Neugestaltung des Haupteingangs und des Foyers, wie auch diverser Sanierungen, wird der Haupteingang verlegt, das Foyer und die Garderobe neu gestaltet, Decken geschlossen, Treppen verlegt, ein Aufzug für die Barrierefreiheit eingebaut und WC-Anlagen saniert. Die jeweiligen Maßnahmen befinden sich im 1.UG bis ins 3.OG und im Außenbereich der Eingänge.

1.3. Zufahrtsmöglichkeiten
Die Zufahrt des Gebäudes und der Baustelleneinrichtung erfolgt über die Ebertstraße und temporär der Sedanstraße. Der Zugang über die Sedanstraße muss immer im Vorfeld abgeklärt werden, da in diesem Bereich temporär Veranstaltungen abgehalten werden.

Die Baustellenzufahrt dient ausschließlich der Belieferung und Abfuhr von Material. Das Abstellen von Fahrzeugen ist nicht gestattet, weil nur begrenzt Platz zu Verfügung steht.

Es dürfen nur solche Flächen benutzt werden, die nach angehängtem Baustelleneinrichtungsplan für die Maßnahme ausgewiesen sind.

Lage der Baustelle, Zufahrtsmöglichkeit und Beschaffenheit der Zufahrt sowie Einschränkungen bei ihrer Benutzung sind vom Bieter im Angebot zu berücksichtigen.

1.4. Lagerung
Lagerflächen für Materialien sind mit der Baustellenleitung abzustimmen und sofort nach Ablauf der Vertragsleistungen unaufgefordert zu räumen.
Der Bauherr übernimmt keine Haftung für den Diebstahl von gelagerten Materialien und Werkzeugen bzw. Beschädigung derselben durch Dritte. Das gilt auch für abgestellte Baustellenfahrzeuge.
Im Inneren des Gebäudes werden Räume zur Materiallagerung zur Verfügung gestellt.

 1.5. Baustrom / Bauwasser
Baustrom- und Bauwasseranschlüsse werden mit Beginn der Rückbauarbeiten eingerichtet. Anlaufende Kosten für Bauwasser, Bautoilette und Baustrom werden nicht in Abzug gebracht.

1.6. Schutzmaßnahmen
Art und Umfang des Schutzes von Verkehrsflächen, Bauteilen, Bauwerken und Vegetationsflächen im Bereich der Baustelle sind so vorzunehmen, dass Beschädigungen und Verunreinigungen ausgeschlossen werden.

1.7. Hausrecht
Der Auftraggeber und die Bauleitung des AG üben auf der Baustelle das alleinige Hausrecht aus.

2. Angaben zur Ausführung
Es gilt die VOB in der gültigen Fassung.

2.1. Baustelleneinrichtung
Einrichten der Baustelle, Vorhalten der Baustelleneinrichtung und Räumen der Baustelle sind Nebenleistungen. Die Kosten hierfür sind in die Einheitspreise des Angebots einzurechnen!
Aufenthalts- und Lagerräume werden vom Auftraggeber zur Verfügung gestellt.
In die Baustelleneinrichtung eingeschlossen sind die für die Durchführung der vertraglichen Leistungen erforderlichen Lager und Arbeitsplätze. Lage und Ausmaß der dem Auftragnehmer für die Ausführung seiner Leistungen zur Benutzung oder Mitbenutzung überlassenen Flächen, werden vor Baubeginn von der Bauleitung festgelegt. Aufgrund des Baustellenablaufs kann es (auch mehrfach) erforderlich werden, die zugewiesene Fläche zu verlagern. Dies ist vom AN mit einzukalkulieren.
Alle Baustelleneinrichtungen, die auch von anderen Unternehmern benötigt werden, sind über die eigene Benutzungsdauer hinaus bis zur Fertigstellung der Baumaßnahme vorzuhalten. Das gilt insbesondere für Versorgungseinrichtungen, Schutzabdeckungen, Umwehrungen und Baustellensicherung. Der Abbau dieser Einrichtungen ist erst nach ausdrücklicher Genehmigung der Bauleitung zulässig.

2.2. Lärmschutz / Staubschutz
Der AN hat zur Vermeidung von Lärm und Staub zwingend geeignete Maßnahmen zu treffen.
Arbeiten am Wochenende und außerhalb der Regelarbeitszeiten (7-17 Uhr) sind im Vorfeld mit der Bauleitung abzusprechen und ggf. einen Aushang aufzuhängen, mit Angaben über ausführende Arbeit und Arbeitszeiten.

2.3. Verschmutzungen
Bauschuttbeseitigung: (Das Beseitigen aller Verunreinigungen (Abfälle, Bauschutt und dergleichen), die von den Arbeiten des Auftragnehmers herrühren, ist Nebenleistung). Es wird erwartet, dass die Baustelle in den Bereichen in denen nicht gearbeitet werden muss, jeweils bis Freitag, 14.00 Uhr, in einen besenreinen Zustand versetzt wird. Sollte die Baustelle nach diesem Termin nicht gereinigt worden sein, behält sich der Bauherr und die Bauleitung vor, den Zustand der Baustelle fotographisch festzuhalten. Sollten die Materialien und Gegenstände Gewerken zugeordnet werden können, werden diese ohne weitere Mitteilung an die ensprechenden Firmen spätestens am Dienstag der darauf folgenden Woche durch eine Baureinigungsfirma aufgenommen und entsorgt. Die anfallenden Kosten für die Baureinigung und die anfallenden Entsorgungskosten werden den nachweisbaren Verursachern in Rechnung gestellt und bei der Schlussrechung in Abzug gebracht.
Sollte kein Verursacher festgestellt werden können, behält sich der AG vor die Kosten allen Auftragnehmern in Abzug zu bringen.

Bauschuttbeseitigung: Das Beseitigen aller Verunreinigungen (Abfälle, Bauschutt und dergl.), die von den Arbeiten des Auftragnehmers herrühren, ist Nebenleistung.

2.4. Unterlagen
Fehlen dem Auftragnehmer zur Ausführung seiner Bauleistung erforderliche Unterlagen oder sind sonstige Voraussetzungen zur vertragsgerechten Leistungserbringung nicht gegeben, ist er verpflichtet, dies rechtzeitig schriftlich anzuzeigen, anderenfalls kann er sich nicht auf Behinderung in der Durchführung seiner Leistungen berufen.

2.4.1. Übergabe der Unterlagen AG an AN
Anlagen:

- Planunterlagen vom 23.03.2026

Übergabe aller Unterlagen:
- 1 x als Datei im Datenformat pdf oder dwg.

Der AN hat dafür zu sorgen, dass die aktuellen freigegebenen Pläne im richtigen Maßstab und in Farbe auf der Baustelle vorliegen.

2.4.2. Übergabe Unterlagen AN an AG
Der AN hat die für seine Leistungen erforderlichen Pläne, Berechnungen, Proben und Bemusterungsvorschläge sowie Angaben über Aussparungen, Schlitze / Durchbrüche und Betriebseinrichtungen dem AG rechtzeitig und unaufgefordert zur Freigabe so rechtzeitig vorzulegen, dass die Fertigstellungsfristen eingehalten werden können. Der AN hat über die wesentlich verwendeten Baustoffe Datenblätter, Eignungsnachweise und Zulassungen vorzulegen.

2.4.3 Dokumentation
Mit Abschluss der Baumaßnahme und vor Übergabe hat jeder Auftragnehmer, wenn bei Auftragserteilung nicht anders vereinbart, die vollständige Dokumentation seiner vertraglich erbrachten Leistung dem AG zu übergeben.
- 1-fach im Datenformat pdf; Zeichnungen, die der AN erzeugt hat, zusätzlich im dwg. bzw. dxf.-Format.
Die Dokumentation umfasst die systematische Zusammenstellung aller Unterlagen, wie Werkpläne, Berechnungen, technischen Datenblätter, Sicherheitsdatenblätter, Prüfprotokolle, Abnahmen etc., nach Gewerken systematisch geordnet. Die Ordner sind einheitlich zu beschriften, zu nummerieren und mit Inhaltsverzeichnissen zu versehen einschl. einer vorangefügten Gesamt-Inhaltsübersicht

2.5. Verantwortlicher / Bauleiter / Personal
Der Auftragnehmer hat dem Auftraggeber vorab einen Verantwortlichen schriftlich zu benennen. Ebenfalls ist dessen Vertreter, sowie bei Ablösung dessen Nachfolger zu benennen.
Für die Baumaßnahme ist ausreichend Personalkapazität nachzuweisen und einzuplanen, um die Arbeiten in der vorgegebenen Zeit abzuschließen.

2.6. Bautagebuch
Der AN ist verpflichtet, Bautagesberichte zu führen und eine Kopie der Bauleitung unaufgefordert zu übergeben. Die Bautagesberichte müssen die Angaben enthalten, die für die Ausführung oder Abrechnung des Vertrages von Bedeutung sein können, wie z.B. Arbeitszeit, Anzahl der Arbeitskräfte, untergliedert nach Lohngruppen, erbrachte Leistungen, evtl. Änderungen gegenüber dem Vertrag, zusätzliche Leistungen, Wetterdaten und sonstige besondere Vorkommnisse.
Das Bautagebuch ist einmal in der Woche der Bauleitung per E-Mail zu übermitteln.

## Vertragsbedingungen
Vertragsbedingungen

Es gelten die VOB Teil C in neuster Fassung sowie die Vorgaben der Produkthersteller.

Darüber hinaus gelten alle zum Ausführungszeitpunkt gültigen EN- und DIN-Normen, Arbeitsstättenrichtlinien, Unfallverhütungsvorschriften, behördliche Erlässe und Gesetze sowie die anerkannten Regeln der Technik und Auflagen der Feuerwehr.

Nachforderungen aus Unkenntnis der Arbeitsbereiche sowie der örtlichen Gegebenheiten sind ausgeschlossen.
Mit den angebotenen Einheitspreisen sind evtl. Mehraufwendungen abgegolten.
Mengen- und Maßangaben sind eigenverantwortlich zu prüfen. Unstimmigkeiten sind der Bauleitung bekannt zu geben.

Es bleibt dem AG vorbehalten, Teile aus dem Auftrag entfallen zu lassen. Diesbezügliche Mehrforderungen seitens des Auftragnehmers werden nicht anerkannt.

Sollte sich im Baufortschritt die Notwendigkeit von nicht im Leistungsverzeichnis erfassten Arbeiten ergeben, sind diese unverzüglich mit dem Auftraggeber bzw. Bauleitung abzustimmen. Vor Beginn der Arbeiten ist zwingend ein entsprechendes Nachtragsangebot schriftlich einzureichen und freigeben zu lassen.

Die vom Auftragnehmer verwendeten Ausführungsunterlagen müssen den Freigabevermerk des Auftraggebers oder seines Architekten tragen. Nichtfreigegebene Unterlagen dürfen nicht verwendet werden. Dies entbindet den Auftragnehmer aber nicht von seiner eigenen Prüfungs- und Hinweispflicht. Diese bleibt unberührt.

Liegen für einzubauende oder zu liefernde Stoffe oder Bauteile keine Normen oder individuelle Zulassungen vor, so ist für den sachgemäßen Einsatz von den Herstellerangaben auszugehen. Diese sind auf Verlangen nachzuweisen.

Der AN erklärt mit seiner Unterschrift,
a.) dass er diese Ausschreibung auf ihre Vollständigkeit hin überprüft hat, insbesondere auch darauf, dass keine Seiten fehlten;

b.) dass er die Ausschreibung lückenlos gelesen hat

c.) dass der Text in der Ausschreibung nicht unverständlich und nicht mehrdeutig ist;

d.) dass bei evtl. Rückfragen eine zufriedenstellende, ausreichende Klärung erfolgte;

e.) dass er alle sonstigen preisbeeinflussenden Umstände geprüft und gewertet hat;

f.) dass ihm bekannt ist, dass die Planunterlagen, die die Grundlage zu dieser Ausschreibung sind, beim Bauherrn eingesehen werden können;

g.) dass er diese Ausschreibung ohne Einschränkung durch seine Unterschrift als maßgeblichen Vertragsbestandteil rechtsverbindlich anerkennt.

- Ende der Vertragsbedingungen -

## Sicherheits- und Gesundheitsschutz-Koordination
Sicherheits- und Gesundheitsschutz-Koordination

1. Allgemeines

Für die Baumaßnahme ist nach den gesetzlichen Vorschriften durch den Auftraggeber ein Sicherheits- und Gesundheitsschutz- Koordinator bestellt worden.

Der AN verpflichtet sich zur Zusammenarbeit mit dem SiGeKo und hat die Anordnungen sowie Anweisungen zu befolgen und umzusetzen.
Folgende Unterlagen sind vor Aufnahme der Arbeiten vorzulegen:
- Angabe der zuständigen Fachkraft des AN
- Name des Sicherheitsbeauftragten
- Name und Anzahl Ersthelfer auf der Baustelle
- Gefährdungsbeurteilung gem. Arbeitsschutzgesetz
- Bestätigung der Unterweisung
- Vor Beginn der Arbeiten auf der Baustelle ist durch jede Firma die Gefährdungsbeurteilung für die, durch ihre Mitarbeiter auszuführenden Arbeiten, und der Nachweis der Arbeitssicherheitsunterweisung der Mitarbeiter, auf der Basis dieser Gefährdungsbeurteilung, vorzulegen (an Bauleitung und SiGeKo)

2. Hinweise zu den Sicherheitsmaßnahmen für die Baustelle

- Alle Mitarbeiter sind zum Tragen der für ihre Tätigkeit erforderlichen
Persönlichen Schutzausrüstung verpflichtet. Zur persönlichen
Schutzkleidung gehören:
- der Arbeit angepasste Arbeitskleidung und -Handschuhe
- arbeitsspezifisch: Schutzbrille, Gehörschutz, Atemschutz

- Der Nachweis der Sachkunde einschließlich schriftlicher Beauftragung müssen vorliegen und unaufgefordert dem SiGeKo übergeben werden.

Nachunternehmer / Subunternehmer
- Der AN hat alle Nachunternehmer / Subunternehmer schriftlich zu benennen. Alle NU müssen schriftlich durch den SiGeKo eingewiesen werden.
- bei Arbeiten die Lärm > 80 dB erzeugen, sind Gehörschutzmittel zu verwenden.

- Baustrom: Strom für jegliche Art von Bautätigkeit darf nur aus regelmäßig geprüften Speisepunkten (Baustromverteiler) entnommen werden. Die Baustromverteiler sind bei der Aufstellung eine Sachkundeprüfung und monatlich einer sachkundigen FI-Schalterprüfung zu unterziehen. Die Prüfungen sind im Gerät tabellarisch oder durch Plaketten zu dokumentieren.
- Grundsätzlich sind an allen Stellen, an denen eine Absturzhöhe größer 1m besteht, Absturzsicherungen zu installieren.
- Der Wandabstand des Arbeitsgerüstes darf an keiner Stelle und zu keinem Zeitpunkt mehr als 30 cm betragen. (Ggf. sind Innen konsolen oder ein innerer Seitenschutz zu installieren.)
- Veränderungen an Arbeitsgerüsten dürfen nur durch den Gerüstbauer erfolgen.

- Ende -

## 22 Taktiler Gebäudeplan

### Titel 01 Besondere Leistung

**01.1 Erstellen Werkstatt-/ Montageplanung**
Erstellen eine Werkstatt- und
Montageplanung 3-D, für alle beschriebenen Elemente,
Aus den Darstellungen müssen Konstruktion, Maße, Einbau, erkennbar sein.
Die Werkplanung ist digital aufzustellen und dem AG zur
Prüfung und Freigabe zu übergeben. Die Übergabe hat so rechtzeitig zu erfolgen, dass die vorgegebenen Bauablauftermine sichergestellt sind.
Menge: 1,000 St

### Titel 02 Taktiler Gebäudeplan

**02.1 Taktiler Gebäudeplan**
Taktiler Gebäudeplan
planen, herstellen, liefern und einbauen,
Abmaße ca. (L/T/H):  1555 x 1060 x 880

taktiler Gebäudeplan im UV-Druckverfahren
oder ähnliche Verfahren
Abmaße ca. (L/T/H):  1555 x 1065 x 880
für Montage auf Pult
Menge: 1,000 St

**02.2 Pultkonstruktion für taktilen Gebäudeplan**
Pult aus Holzwerkstoff kunstoffbeschichtet,
herstellen, liefern und montieren
Tischplatte und Seitenteile Stärke 50 mm
Oberfläche matt schwarz ähnl. RAL 9011
Neigung der Tischplatte nach Planung
für Montage des voran genannten taktilen Gebäudeplans

Abmaße ca. (L/T/H):  1555 x 1065 x 880
Menge: 1,000 St
